# Arbeitsordner
Angebotsaufforderung (GAEB DA XML 3.2, DA83)
Projekt: Kister
Währung: EUR
Erstellt mit: GXML Toolbox V3.3 R20230829, iTWO_64 V24.0.454, 16.04.2026

## A) Allgemeine Vorbemerkungen für Einheitspreisabkommen (EPA) und Leistungsverzeichnisse (LV)
A) Allgemeine Vorbemerkungen für Einheitspreisabkommen (EPA) und Leistungsverzeichnisse (LV)

A1) Allgemeines:

In den Positionen dieses Leistungsverzeichnisses sind
Arbeiten im Zuge von Einzelmodernisierungen in Leerwohnungen beschrieben.

Dem Einheitspreisabkommen liegen die "Zusätzliche Vertragsbedingungen für die Ausführung von
Bauleistungen (Z-VOB/B)" der Covivio Immobilien GmbH, Stand Januar 2022, zugrunde. Für sich auf dieses S-EPA beziehende Einzelaufträge (Leistungsabrufe) gelten die Vertragsbedingungen in jedem Einzelfall als vereinbart. Sofern zukünftig als Ersatz für die aktuell gültigen Z-VOB/B Stand Januar 2022 mit dem Auftragnehmer (AN) neue Z-VOB/B vereinbart werden, gelten für nach Gültigkeitsbeginn die neuen Z-VOB/B beauftragte Leistungen ausschließlich die neuen Z-VOB/B.

Für nach diesem "Schrumpf-Einheitspreisabkommen" ausgeführte Leistungen gelten, ergänzend zur den
jeweiligen Leistungsbeschreibungen der einzelnen Positionen, bei evtl. Widersprüchen in nachfolgend
genannter Reihenfolge, folgende Bedingungen:

1. diese ""Allgemeine Vorbemerkungen für Schrumpf-Einheitspreisabkommen"" (A)
2. die sich anschließenden ""Allgemeine technische Vorbemerkungen"" (B)
3. die sich anschließenden ""Besondere technische Vorbemerkungen"" (für dieses Gewerk) (C)
4. die ""Zusätzliche Vertragsbedingungen für die Ausführung von Bauleistungen Z-VOB/B""
5. Baustellenordnung der Immeo=Wohnen in der jeweils gültigen Fassung

Mit Unterzeichnung des S-EPA erklärt der AN, dass von ihm sämtliche gesetzlichen, behördlichen und
berufgenossenschaftlichen Auflagen erfüllt werden, die zur Ausführung der im S-EPA beschriebenen Leistungen erforderlich sind.

Es dürfen nur solche Materialien verwendet werden, über die der Auftragsnehmer das uneingeschränkte
Eigentumsrecht besitzt und die vollkommen frei von Rechten Dritter sind.

Für die Ausführung der Arbeiten ist Fachpersonal in ausreichender Zahl einzusetzen.
Hierbei ist darauf zu achten, dass für die Ausführung sämtlicher Arbeiten unsere Baustellenordnung in der
jeweils gültigen Fassung zu beachten ist, die dem ausführenden Fachpersonal in geeigneter Form zur
Kenntnis zu geben ist.

A2) Kundendienst:

Die  Arbeiten werden in bewohnten Häusern ausgeführt. Modernisierungsmaßnahmen in bewohnten Häusern verlangen vom Auftragsnehmer eine hohe Sensibilität. Mit Rücksicht auf die berechtigten Bedürfnisse unserer
Mieter sind daher Lärm- und schmutzintensive Arbeiten auf ein Mindestmaß zu reduzieren.

Der Auftraggeber (AG) erwartet vom AN darüber hinaus tatkräftige Unterstützung bei den Bemühungen,
berechtigten Mieterwünschen zu entsprechen. Dazu gehören insbesondere folgende Verpflichtungen:

1) Alle Handwerker/Mitarbeiter des AN haben die Verpflichtung, unseren Kunden (Mietern) höflich und  hilfsbereit zu begegnen. Das Verhalten des AN ist mitbestimmend für das Bild des Mieters/Kunden über
unsere Gesellschaft. Dementsprechend ist für den AN neben der ordnungsgemäßen Durchführung seiner
Arbeiten die Kundenzufriedenheit besonderes Ziel seiner Tätigkeit.

2)  Möbel und sonstiges Mietereigentum, Bodenflächen und angrenzende Bauteile etc. im Bereich der auszuführenden Arbeiten sind durch Folie, evtl.Schaltafeln oder Ähnliches zu schützen. Die Arbeitsstelle, aber insbesondere such verschmutzte Gemeinschaftseinrichtungen, wie Treppenhäuser, Kellerzugänge oder Außenanlagen, sind jeden Tag zu reinigen und bei Beendigung der täglichen Arbeiten
im ordnungsgemäßen Zustand zu hinterlassen.

A3) Preise:

Die, für die Ausführung von Leistungen nach diesem S-EPA, hier festgeschriebenen Preise gelten für
Arbeiten im Zuge von Einzelmodernisierungen in Leerwohnungen. Preisbasis für die Modernisierung nach diesem S-EPA ist 1 Wohneinheit. Der AG behält sich vor, bei einer Paketvergabe über einen Nachlass zu verhandeln.

In den Einheitspreisen sind sämtliche Kosten, wie Lohn-, Material- und Nebenkosten enthalten,
insbesondere auch:

1)  Koordination / Terminabsprache(n) mit unseren Technischen Objektmanager/innen, bzw. Bauleiter/innen
sowie unseren kfm. Objektbetreuer/innen bzw. Kundenbetreuer/innen und ggf. auch mit unseren Mietern.

2) Sämtliche Fahrt- und Transportkosten,

3) Sämtliche tariflichen Zulagen wie z.B. Schmutz- und Staubzulagen, Zulagen für ekelerregende
  Arbeiten etc.

4) Die Gestellung, Vorhaltung und spurlose Entfernung aller erforderlichen Gerüste und  Absperrungen (ggf. auch Warnschilder) bis zu einer Höhe der Arbeitsbühne von 2 m; die Mitbenutzung der Gerüste ist allen mit
Reparaturarbeiten beschäftigten Firmen kostenlos zu gestatten,

5)  Befestigungsmittel aller Art; Hilfsstoffe wie Nägel, Bindedraht und Kleinmaterial sowie alle
  Baustoffe, die zur kompletten Erstellung der Leistung erforderlich sind,

6)  Die Abdeckung von Einrichtungsgegenständen zum Schutz vor Beschädigung und Verschmutzung

7)  Das, ggf. tägliche, Säubern der Arbeitsstelle

8)  Der Ausbau und Abtransport sowie die ordnungsgemäße Entsorgung, einschließlich  Kippgebühren, sämtlichen Bauschutts und aller alter, schadhafter Teile. Teile, für die sich der AG eine generelle oder einzelfallbezogene Prüfung vorbehalten hat, sind bis zu diesem Zeitpunkt, längstens jedoch für die Dauer von 10 Wochen, vom AN vorzuhalten und dürfen erst danach entsorgt werden.

9)  Alle weiteren Nebenleistungen, die zur Erfüllung der in den Leistungspositionen beschriebenen
  Hauptleistungen, unter Beachtung aller einschlägigen Vorschriften, erforderlich sind, im EPA
  aber nicht gesondert aufgeführt sind.

Erforderliche Leistungen, die in den nachfolgenden Leistungspositionen nicht enthalten sind, sind der
Abteilung Einkauf des AG möglichst vor Ausführung zur Genehmigung aufzugeben und bei Rechnungslegung mit einem "Z" zu kennzeichnen. Die Preise für derartige Zusatzleistungen sind auf der Kalkulationsbasis der
Einheitspreise zu kalkulieren. Diese Z-Positionen sind so ausreichend und umfassend zu beschreiben, dass
sowohl eine sachlich-fachliche als auch eine kalkulatorische Nachprüfung durch den AG gewährleistet
ist, hierzu gehört insbesondere die Angabe der verfahrenen Stunden.

Die Einheitspreise des S-EPA sind Nettopreise. Sie gelten zuzüglich der zum jeweiligen
Leistungserbringungszeitpunkt gültigen Mehrwertsteuer.

A4) Abrechnung:

Eine evtl. vorhandene Position ""An-/Abfahrtpauschale"" darf grundsätzlich nur einmal pro Auftrag  berechnet werden, auch wenn mehrere Anfahrten (auch an verschiedenen Tagen) erforderlich sind. Sollten mehrere Anfahrten aus Gründen erforderlich sein, die ausschließlich der AG zu vertreten hat, sind diese
besonders zu begründen und als Z Position zu kennzeichnen.
Soweit im Rahmen eines Auftrags zwei oder mehr Positionen dieses S-EPA ausgeführt werden, die
gleichartige (identische) Teilleistungen überlappend enthalten, darf lediglich eine dieser Positionen in
vollem Umfang abgerechnet werden. Die zweite bzw. weitere Positionen sind dann mit einem anteiligen Preis
als Z-Position in Rechnung zu stellen

Maßgebend für die Abrechnung ist das nach Fertigstellung der Arbeiten durch den AN zu nehmende
Aufmaß, sowie die Bestätigung es zuständigen Kundenbetreuers/Bauleiters/Kfm. oder technischen
Objektmanager, dass die Leistungen durchgeführt wurden.

Das testierte Aufmaß bzw. die Bestätigung ist vom AN mit der Schlussrechnung einzureichen. Ausgenommen
hiervon sind Vorgänge, die über unsere Handwerkerkopplung (HWK) abgerechnet werden; in diesen
Fällen sind die Aufmaße/Bestätigungen vom AN, im Rahmen der gesetzlichen Vorschriften, vorzuhalten und, auf Verlangen des AG, jederzeit innerhalb von 7 Kalendertagen zur Prüfung einzureichen bzw. als
Dokumentenanhang in der HWK zu hinterlegen.
Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen  mit unserem Denken und Handeln, mit den verwendeten Produkten und Lösungen.
Dabei geben wir innerhalb unserer EPAs dementsprechend umweltverträgliche Produkte als Standard vor und verweisen auf die sachgemäße Handhabung und Entsorgung im Rahmen der von uns beauftragten Arbeiten.

A6) SONSTIGES

Die in diesen Bedingungen festgelegten Pflichten hat der AN jedem Dritten aufzuerlegen, dessen er sich zur Erfüllung dieser Pflichten bedient.
Die Einheitspreisabkommen dürfen weder ganz noch teilweise in irgendeiner Form Dritten entgeltlich oder unentgeltlich zugänglich gemacht werden.

## B) Allgemeine Technische Vorbemerkungen
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

## C) Technische Vorbemerkungen
C) Technische Vorbemerkungen

Auf die Einhaltung der Nomblätter DIN 4109 - Schallschutz im Hochbau - , DIN EN 12831 -
Heizlastberechnung - , sowie die DVGW - TRGI, wird besonders hingewiesen . Evtl .
Sonderbestimmungen der Wasser - und Gasversorgungsunternehmen sowie der Fernheizwerke
sind zu beachten .
Alle Arbeiten an den Gasversorgungseinrichtungen dürfen nur in Übereinstimmung mit den
Gasversorgungsunternehmen ausgeführt werden. Bei Gasheizkesseln sind die
Betriebsbedingungen mit den Gasversorgungsunternehmen zu vergleichen und aufeinander
abzustimmen.
Für alle Arbeiten sind handelsübliche, normgerechte Materialien, b zw. d ie in der
Positionsbeschreibung aufgeführten Fabrikate zu verwenden .
Bei den Bohr - u nd Stemmarbeiten in bewohnten Räumen ist mit
größtmöglicher Sorgfalt und Sauberkeit zu arbeiten . Unter den
Bohrstellen im darunterliegenden Geschoß ist eine genügend
große Kunststoffwanne so zu befestigen, dass eine
Staubausbreitung in den Räumen nicht möglich ist.
Bei Wand- und Deckendurchführungen sind alle Rohrleitungen
gemäß der Muster - Leitugnsanlagen- Richtlinie ( MLAR, a ktuelle
Fassung) h insichtlich des Brandschutzes mit entsprechenden
Rohrdudrchführungen zu installieren.
Unmittelbar nach der Rohrmontage müssen die Durchbrüche
fachgerecht geschlossen werden.
GEBO Verschraubungen sind nur in Abstimmung mit der
Fachbauleitung zu installieren.
Außenfühlerleitungen dürfen bei Altbauten nur in Schutzrohren
verlegt werden. D ie fertige Anlage ist durchzuprüfen.
Die Befestigung der Rohrleitungen zur Wand oder Decke hat
ausschließlich mit Dübeln zu erfolgen . Alle Befestigungsteile
sind in korrosionsgeschützter Ausführung zu liefern und mit
einer geräuschisolierenden Einlage zu versehen .
Mehrfaches Abdrücken der Anlage, v on Anlagenteilen oder
Teilabschnitten auf Anordnung der Bauleitung sowie evtl .
Montageunterbrechungen werden nicht besonders vergütet .
Die fertigen Anlagen sind bei Inbetriebnahme sorgfältig
auszuspülen und einzuregulieren.
Bei dem Abnehmen der Heizkörper für Maler - u nd Putzarbeiten sind die Heizkörper -
anschlüsse mit Stopfen bzw . d ie Rohranschlüsse mit
Schraubkappen zu versehen . Ventilhandräder bzw. d ie
Oberteile der Thermostatventile und automatische
Entlüftungsventile sind erst nach den Anstreicherarbeiten zu
montieren, o der durch Abkleben vor Farbanstrich zu schützen.
Das Auffüllen nach VDI 2035 ist von der ausführenden Firma zu
dokumentieren . ( Anlagenbuch)

## 01 Einbau von Wasserzählern
Datum: 16.04.2026

### Bereich 01 Einbau von Wasserzählern

*Hinweis: Projektbeschreibung*
Dieses Leistungsverzeichnis beschreibt den Einbau von Wasserzählern zur Abrechnung des tatsächlichen Trinkwasserbedarfes für Kalt- und Warmwasser.

Teilweise sind in bereits modernisierten Wohnungen entsprechende Vorrichtungen zur Aufnahme von Wohnungswasserzählern montiert worden.

Nicht modernisierte Wohnungen verfügen häufig über Unterputzabsperrventile, welche zum Einbau von Wasserzählern für Unterputzventile verwendet werden sollen, damit eine zentrale Wohnungserfassung erreicht werden kann.

Sollten keine Absperrvorrichtungen in den Wohnungen vorhanden sein, werden die einzelnen Zapfstellen jeweils mit entsprechenden Zählern ausgestattet.

Waschmaschinenstellplätze, Gartenzapfstellen erhalten Zapfhahn oder Aufputzzähler zur Erfassung des jeweiligen Verbrauchs. Die Zähler sind entsprechend dauerhaft und eindeutig zu beschriften.

Wasserzähler für Ausgußbecken oder Heizräume sind nicht vorgesehen.

Vorhandene Ausgußbecken in Technikräumen oder Dachböden sind kritisch zu betrachten und nach Möglichkeit, wenn diese offensichtlich nicht regelmäßig genutzt werden, in Abstimmung mit der Bauleitung, zurück zu bauen.

WICHTIGE HINWEISE:

Die beschriebene Leistung in den einzelnen Zählerpositionen in diesem Leistungsverzeichnis, versteht sich, wenn nicht anders angegeben,

als Montage von bauseits zur Verfügung gestellten Wasserzählern.

Weiterhin beschreibt das Leistungsverzeichnis die dafür notwendigen Bestandsaufnahme der Istsituation vor Ort in den einzelnen Wohnungen und Kellerräumen, wie z.B. Wasch- und Heizräume, als extra LV-Position. Das Ergebnis der Aufnahme vor Ort ist eine Bestellliste für den AG, zur Bestellung der jeweiligen Zähler.
Vervollständigt wird das Ganze durch eine weitere LV-Position über den Einbau der gleieferten Zähler, inklusive Abstimmung der Termine mit den einzelnen Mietern.

#### Abschnitt 01.01 Einbau von Wasserzähler-Messkapseln in vorhandene Zählerplatzvorrichtungen

*Hinweis: Beschreibung Q water 5.5 / 5.5 R - Elektronische Messkapselzähler*
Q water 5.5 / 5.5 R - Elektronische Messkapselzähler

Produktmerkmale:

- MID-konformer Einstrahl- bzw. Mehrstrahl-Trockenläufer (Messbereich R80 horizontal /R40 vertikal)

- einfache Montage dank Kunststoff-Kapsel-Plombe und
automatischer Funkaktivierung

- keine Parametrierung notwendig

- hoher Schutzgrad des Geräts (IP68)

- Infrarot-Schnittstelle zur Auslesung und Parametrierung des Wasserzählers

- 360° drehbares Rechenwerk mit 8-stelligem LC-Display

- Horizontale und vertikale Einbaulage möglich

- Vorwärts- und Rückwärtszählung sowie Leckageerkennung

- manipulationssicher aufgrund elektronischer Abtastung

- Speicherung von 13 Monatswerten

Technische Daten:
Umgebungsbedingungen

Schutzart IP65, IP681 gemäß EN 60529
Schutzklasse III gemäß EN 61140
Transport-25 °C ... 70 °C, < 95 % r.F. (ohne Betauung)
Lagerung-5 °C ... 45 °C, < 95 % r.F. (ohne Betauung)
Einsatz 5 °C ... 55 °C, < 95 % r.F. (ohne Betauung)

Einflussgrößen
Elektromagnetische Klasse E1
Mechanische Klasse M1

Funktechnik

Funkmodus C-Mode (Q AMR, Q walk-by)
Funkfrequenz EN 300 220-2
C-Mode (868,95 +/- 0,25) MHz
Sendeleistung typisch 10 dBm, maximal 14 dBm
Verschlüsselung2 Security Mode 5 und 7 gemäß EN 13757-7,
Security Profile A und B gemäß OMS-Spezifikation
Datenübertragung EN 13757-4
Duty Cycle < 1 % (50 ms/128 s)

Energieversorgung

Lithiumbatterie Nennspannung 3,0 V
Laufdauer 10 Jahre Betrieb + 1 Jahr Reserve + 1 Jahr Lagerung

Durchflusssensor

Max. zulässiger Betriebsdruck (MAP) 1,6 MPa (16 bar)
Ein- und Auslaufstrecke nicht erforderlich (U0/D0)

Durchfluss Q3:  2,5 m³/h
max. Wassertemperatur: 30°C bzw 90°C
Anschlussschnittstelle: alle Hersteller (z.B. Ista,  Techem, Allmess)

Hersteller: Qundis
Typ:  QWater 5.5

**01.01.0010 Einbau von Wasserzähler-Messkapseln in vorh. Zählerplatzvorrichtungen**
Einbau von bauseits gelieferten Wasserzähler-Messkapseln in vorh. Zählerplatzvorrichtungen und in Betrieb nehmen, bestehend aus Absperren der Teilabschnitte, Drucklos machen der Leitungsabschnitte, ausbau der Blinddeckel und Einbau der Messkapseln inkl. Rosetten, Leitungen wieder in Betrieb nehmen und Dichtheitsprüfung vornehmen.
Menge: 1,000 Stk

**01.01.0020 Rosetten-Set montieren**
*** Bedarfsposition ohne GB
Wohnungswasserzähler Rosetten-Set
bestehend aus

1 Stück Blindrosette D=140 mm, mit Zylinder und Blindplatte
1 Stück Verlängerungszylinder 60 mm ohne Objektiv

bauseits geliefertes Rosetten-Set montieren
Menge: 1,000 Stk

#### Abschnitt 01.02 Einbau von Wasserzählern an Unterputzventilen

*Hinweis: Beschreibung Wasserzähler für Unterputzabsperrventile, 30°C bzw. 90°C inkl. IST Messkapsel QWater 5.5 R*
Wasserzähler für Unterputzabsperrventile, 30°C bzw. 90°C inkl. IST Messkapsel QWater 5.5 R

Elektronische Ventilzähler bestehen aus einem Anschlussbausatz für Ventileinbau, sowie einem Q water 5.5 IST. Damit können die neuen Anschlussbausätze mit jeder Variante des Q water 5.5 mit Anschlussschnittstelle IST und Anschlussgewinde G2" kombiniert werden (S-Mode, C-Mode, warm, kalt).

Der Anschlussbausatz enthält:
- Ventilzählerarmatur verchromt
- Mittelstück
- Anschluss-Gehäuse verchromt
- Zubehör zur Installation des Ventilzählers (Plomben, O-Ringe etc.)

Hersteller: Qundis
Typ:  Ventilzähler-Anschlussbausatz

**01.02.0010 Wasserzähler für Unterputzabsperrventile montieren inkl. Zubehör**
Vorgenannten bauseits gelieferten Ventilzähler-Anschlussbaussatz für Unterputzabsperrventil montieren, inkl. IST Messkapsel QWater 5.5 R, und in Betrieb nehmen.

Bestehend aus Absperren der Strangleitung und entleeren der Teilabschnitte, Ausbau der vorhandenen Unterputzventile und Einbau des entsprechenden Ventilzähler-Anschlussbaussatzes, Leitungen spülen und in Betrieb nehmen, Dichtheitsprüfung durchführen.

Einbau komplett inkl. der ggf. benötigten Zubehörteile, wie Anschlussset, Verlängerungen, Fließrichtungswandler und Rosetten
Menge: 1,000 Stk

**01.02.0020 Rosetten für Unterputzventile d=70 mm, h=13,5 mm**
*** Bedarfsposition ohne GB
Ersatzrosetten für Unterputzventile
Einzelschubrosette Messing verchromt
Da=70 mm, Höhe 13,5 mm,
passend für Rohrdurchmesser 15, 18 und 22 mm
bzw. Ventile DN15(1/2") und DN20 (3/4")

liefern und montieren
Menge: 1,000 Stk

#### Abschnitt 01.03 Einbau von Wasserzählern an Aufputzarmaturen

*Hinweis: Beschreibung Wasserzähler für Bade-/Duscharmaturen, 30°C bzw. 90°C inkl. IST Messkapsel QWater 5.5 R*
Wasserzähler für Bade-/Duscharmaturen, inkl. IST Messkapsel QWater 5.5 R

Badewannenzähler-Anschlussbausatz für den elektronischen Wasserzähler Q water 5.5 - mit Anschlussschnittstelle IST -
Anschlussgewinde G 2" - Dauerdurchfluss Q3 2,5 m3/h

Der Anschlussbausatz enthält:
- Badewannenzählerarmatur verchromt
- Mittelstück
- Anschluss-Gehäuse verchromt
- Zubehör zur Installation des Badewannenzählers (Plomben, O-Ringe etc.)

**01.03.0010 Wasserzähler für Bade-/Duscharmaturen montieren inkl. Zubehör**
Vorgenannten bauseits gelieferten Wasserzähler für Bade-/Duscharmaturen, inkl. IST Messkapsel QWater 5.5 R montieren und in Betrieb nehmen

Bestehend aus Absperren der Zuleitungen und entleeren der Teilabschnitte, demontieren der vorhandenen Wannen-/Duscharmatur und Einbau des entsprechenden bauseits gelieferten Zählers, und wieder montieren der Wannen-/Duscharmatur, Leitungen wieder in Betrieb nehmen, Dichtheitsprüfung durchführen.
Menge: 1,000 Stk

**01.03.0020 Spezial Ausgleichsstück**
*** Bedarfsposition ohne GB
Spezial Ausgleichsstück, verchromt, zur Montage zwischen S-Anschluss und Mischarmatur beim Einbau von nur einem Badewannenzähler

Hersteller: Qundis
Typ:  Spezial Ausgleichsstück

bauseitg gelieferten Ausgleichsstück montieren
Menge: 1,000 Stk

#### Abschnitt 01.04 Waschtisch-, WC-Spülkasten- und Küchenspülenzähler

*Hinweis: Beschreibung Anbausatz für Waschtischwasserzähler*
Der Bausatz besteht aus den notwendigen Anschlüssen zur Montage an einem Eckventil, oder zwischen einer gertrennten CU-Rohrleitung 10 mm inkl. der beiden Verschraubungen für den Wasserzähler und Dichtungen

**01.04.0010 Waschtischwasserzähler mit Anbausatz montieren inkl. Zubehör**
Vorgenannten Anbausatz für Waschtischwasserzähler montieren und in Betrieb nehmen

Bestehend aus, Absperren des Eckventils, trennen der Zuleitung CU-Rohr 10 mm vom Eckventil, montieren des Anbausatz komplett für Waschtisch-Wasserzähler und Einbau eines bauseits gelieferten Aufputzwasserzählers, Baulänge 80 mm, mit Funk (Zählerdetails siehe LV Pos. Titel 01.07)
Menge: 1,000 Stk

**01.04.0020 Cu-Rohr 10 mm, verchromt**
*** Bedarfsposition ohne GB
Cu-Rohr 10 mm, verchromt

liefern, passend zuschneiden, entsprechend der Gegebenheiten biegen und montieren
Menge: 1,000 m

**01.04.0030 Doppelquetschverschraubung 3/8" x 10 mm**
*** Bedarfsposition ohne GB
Doppelquetschverschraubung 3/8" x 10 mm

liefern und montieren
Menge: 1,000 Stk

**01.04.0040 Quetschverschraubung 3/8" x 10 mm**
*** Bedarfsposition ohne GB
Quetschverschraubung 3/8" x 10 mm

liefern und montieren
Menge: 1,000 Stk

**01.04.0050 WAS-Kombi-Eckventil 1/2"**
*** Bedarfsposition ohne GB
WAS-Kombi-Eckventil DN 15 (1/2") verchromt
mit Dreikanthaubengriff
mit Rückflußverhinderer (EN 1717)
Schubrosette 54mm Durchmesser und
Schlauchverschraubung
zugfeste Quetschverschraubung mit
Längenausgleich
Sanitäroberteil
Medien: Wasser
Temperatur: max. 90°C
Betriebsdruck: max. 10 bar (PN 10)
Werkstoff: Messing konform TrinkwV
Anschlussgewinde DN 15 (1/2")
Abgangsverschraubung 10 mm
einschl. Dichtungsmaterial

liefern und montieren
Menge: 1,000 Stk

**01.04.0060 Eckventile 1/2" verchromt**
*** Bedarfsposition ohne GB
Eckventil 1/2", verchromt,
einschl. Schubrosette, Quetschverschraubung und Dichtungsmaterial

liefern und montieren
Menge: 1,000 Stk

#### Abschnitt 01.05 Zapfventilzähler z.B. für Waschmaschinen

*Hinweis: Beschreibung Anbausatz für Zapfventil Wasserzähler*
Der Bausatz besteht aus den notwendigen beiden Verschraubungen für die Montage des Wasserzählers, Plombierung und Dichtungen

**01.05.0010 Zapfventil Wasserzähler mit Anbausatz montieren inkl. Zubehör**
Vorgenannten bauseits gelieferten Bausatz für Zapfventil Wasserzähler montieren und in Betrieb nehmen

Bestehend aus, Schließen des Zapfventils, abklemmen von ggf. vorhandenen Schlauchanschlüssen, montieren des Anbausatzes für Zapfhahn-Wasserzähler und Einbau eines bauseits gelieferten Aufputzwasserzählers, Baulänge 80 mm, mit Funk (Zählerdetails siehe LV Pos. Titel 01.07)
Menge: 1,000 Stk

#### Abschnitt 01.06 Funkmodule

*Hinweis: Beschreibung Funk-Aufsatzmodule Q module 5.5 water*
Die Funk-Aufsatzmodule Q module 5.5 water Allmess sind Bestandteil der Q AMR- und Q walk-by Systeme.
Sie werden eingesetzt, wenn funkvorbereitete mechanische Wasserzähler vorhanden sind, deren Daten innerhalb eines dieser Systeme erfasst werden sollen. Das können Zähler für Warm- oder Kaltwasser sein.

Funktionen
-Erfassung der Zählimpulse des funkvorbereiteten mechanischen Wasserzählers, auf dem das Funkmodul
aufgerastet ist

- Rückflusserkennung

- Überwachung der Impulserfassung

- Öffnungserkennung

- Verarbeitung der Impulse und Speicherung der aktuellen Verbrauchsdaten, Statistikwerte und Stichtagswerte

- Auslesung über Funk und Übermittlung der Verbrauchswerte an eine Ausleseeinheit ohne direkten Zugang
zum Gerät

- Das Funkmodul besitzt keine eigene Anzeige

- Die Angabe des Sendezeitraums erfolgt ganzjährig in MEZ (Winterzeit)

Funktechnische Merkmale S-Mode
-Funksystem - Paralleles Versenden der Q walk-by- und Q AMR-Datentelegramme

- Erhöhte Funkleistung

- Sendeverzögerung (Offset)
Zeitverzögerung der Aussendung von Telegrammen nach dem Stichtag bzw. Monatsanfang in Tagen
(Standard = 0 Tage)

- Sendefreier Tag
Als sendefreie Tage sind maximal 2 Wochentage aus Freitag, Samstag und Sonntag definierbar
Mindestens 1 Wochentag muss gesetzt werden. (Standard = Sonntag)

- Wechsel von S-Mode auf C-Mode in beiden Richtungen möglich

Technische Daten

Umgebung
Schutzart: IP65 nach EN 60529
Schutzklasse: III nach EN 61140
Transport:-25 °C bis +70 °C, < 95 % r.F. (ohne Betauung) nach EN 60721-3-2
Lagerung: -5 °C bis +45 °C, < 95 % r.F. (ohne Betauung) nach EN 60721-3-1
Einsatz:  +5 °C bis +55 °C, < 95 % r.F. (ohne Betauung) nach EN 60721-3-3
Impulswertigkeit: 1 Liter/Impuls

Funk
Funk-Mode: S-Mode (Q AMR, Q walk-by)
  C-Mode (Q AMR, Q walk-by)
Funkfrequenz: S-Mode (868,30 +/- 0,30) MHz
  C-Mode (868,95 +/- 0,25) MHz
Sendeleistung: S-Mode (max. 14 dBm / typ. 11 dBm)
  C-Mode (max. 14 dBm / typ. 11 dBm)
Funkprotokoll: Wireless M-Bus nach EN 13757-4

Elektromagnetische Verträglichkeit
Störfestigkeit und Störaussendung: EN 301489-1, EN 301489-3
Sicherheit von Einrichtungen der IT:EN 62368-1

Versorgung
Batterietyp: Lithium-Metall
Betriebsspannung: DC 3 V
Lebensdauer Batterie: 12 Jahre Betrieb + 1 Jahre Reserve + 6 Monate Lagerung

Hersteller: Qundis
Typ:  Qmodule 5.5 Allmess bzw. Modularis

**01.06.0010 Funkmodul Qmodule 5.5 water Allmess oder Modularis montieren**
*** Bedarfsposition ohne GB
bauseitg geliefertes Funkmodul auf vorhanden Wasserzähler montieren und in Betrieb nehmen
Menge: 1,000 Stk

#### Abschnitt 01.07 Einbau von universal Aufputz-Wasserzählern mit Verschraubung

*Hinweis: Beschreibung Q water 5.5 / 5.5 R - Elektronische Messkapselzähler als Aufputzzähler*
Q water 5.5 / 5.5 R - Elektronische Messkapselzähler
als Aufputzzähler

Produktmerkmale:

- MID-konformer Einstrahl- bzw. Mehrstrahl-Trockenläufer (Messbereich R80 horizontal /R40 vertikal)

- einfache Montage dank Kunststoff-Kapsel-Plombe und
automatischer Funkaktivierung

- keine Parametrierung notwendig

- hoher Schutzgrad des Geräts (IP68)

- Infrarot-Schnittstelle zur Auslesung und Parametrierung des Wasserzählers

- 360° drehbares Rechenwerk mit 8-stelligem LC-Display

- Horizontale und vertikale Einbaulage möglich

- Vorwärts- und Rückwärtszählung sowie Leckageerkennung

- manipulationssicher aufgrund elektronischer Abtastung

- Speicherung von 13 Monatswerten

Technische Daten:

Umgebungsbedingungen

Schutzart IP65, IP681 gemäß EN 60529
Schutzklasse III gemäß EN 61140
Transport-25 °C ... 70 °C, < 95 % r.F. (ohne Betauung)
Lagerung-5 °C ... 45 °C, < 95 % r.F. (ohne Betauung)
Einsatz 5 °C ... 55 °C, < 95 % r.F. (ohne Betauung)

Einflussgrößen
Elektromagnetische Klasse E1
Mechanische Klasse M1

Funktechnik

Funkmodus C-Mode (Q AMR, Q walk-by)
Funkfrequenz EN 300 220-2
C-Mode (868,95 +/- 0,25) MHz
Sendeleistung typisch 10 dBm, maximal 14 dBm
Verschlüsselung2 Security Mode 5 und 7 gemäß EN 13757-7,
Security Profile A und B gemäß OMS-Spezifikation
Datenübertragung EN 13757-4
Duty Cycle < 1 % (50 ms/128 s)

Energieversorgung

Lithiumbatterie Nennspannung 3,0 V
Laufdauer 10 Jahre Betrieb + 1 Jahr Reserve + 1 Jahr Lagerung

Durchflusssensor

Max. zulässiger Betriebsdruck (MAP) 1,6 MPa (16 bar)
Ein- und Auslaufstrecke nicht erforderlich (U0/D0)

Baulänge:  80, 110 oder 130 mm
Dimension:  3/4" bzw. 1"
Durchfluss:  2,5 m³/h bzw. 4 m³/h
max. Wassertemperatur: 30°C bzw. 90°C

Hersteller: Qundis
Typ:  QWater 5.5 Aufputzzähler

**01.07.0010 Einbau Wasserzähler in vorh. Leitung 1/2" (15 bzw. 18 x 1 mm) - 3/4" (22 x 1 mm)**
Einbau von bauseits zur verfügung gestelltem Wasserzähler in vorh. Leitung 1/2" (15 bzw. 18 x 1 mm) - 3/4"  (22 x 1 mm) Cu-Rohr oder verzinkte Rohrleitungen als pauschale Arbeit

Im wesentlichen bestehend aus:

-absperren und entleeren der betroffenen Leitungsabschnitte
-ggf. demontieren vorhandener Dämmung
-trennen der Leitungen
-Einpressen von Übergangsmuffen bzw. Einbau passender Gebo-Verschraubungen und/oder Nippel/Muffen für neue Zähleranschlüsse, Baulänge 80- 130 mm
-Montieren der vorgenannten bauseits gelieferten Aufputzwasserzähler
-Spülen und Füllen der Leitungsabschnitte
-Dichtigkeitsprobe
-Aufbringen von neuer Dämmung im betroffenen Teilabschnitt, inkl. Dämmmaterial, Dämmstärke gemäß GEG
Menge: 1,000 Stk

**01.07.0020 Einbau Wasserzähler in vorh. Leitung 1" (28 x 1 mm) - 1 1/2" (42 x 1,5 mm)**
Einbau von bauseits zur verfügung gestelltem Wasserzähler in vorh. Leitung 1" (28 x 1 mm) - 1 1/2"  (42 x 1,5 mm) Cu-Rohr oder verzinkte Rohrleitungen als pauschale Arbeit

Im wesentlichen bestehend aus:

-absperren und entleeren der betroffenen Leitungsabschnitte
-ggf. demontieren vorhandener Dämmung
-trennen der Leitungen
-Einpressen von Übergangsmuffen bzw. Einbau passender Gebo-Verschraubungen und/oder Nippel/Muffen für neue Zähleranschlüsse, Baulänge 80- 130 mm
-Montieren der vorgenannten bauseits gelieferten Aufputzwasserzähler
-Spülen und Füllen der Leitungsabschnitte
-Dichtigkeitsprobe
-Aufbringen von neuer Dämmung im betroffenen Teilabschnitt, inkl. Dämmmaterial, Dämmstärke gemäß GEG
Menge: 1,000 Stk

#### Abschnitt 01.08 Stundenlohnarbeiten

**01.08.0010 Obermonteurstunden**
*** Bedarfsposition ohne GB
Obermonteurstunden

für unvorhersehbare Arbeiten
Menge: 1,000 Std

**01.08.0020 Monteurstunden**
*** Bedarfsposition ohne GB
Monteurstunden

für unvorhersehbare Arbeiten
Menge: 1,000 Std

**01.08.0030 Helferstunden**
*** Bedarfsposition ohne GB
Helferstunden

für unvorhersehbare Arbeiten
Menge: 1,000 Std

#### Abschnitt 01.09 Sonstiges

**01.09.0010 Terminabsprache mit den Mietern durchführen zur Bestandsaufnahme der Wohnungen**
Terminabsprache mit den Mietern durchführen zur Bestandsaufnahme der Wohnungen.

Der Auftragnehmer kontaktiert, informiert die Mieter und
stimmt den Termin zur Erfassung des Istzustandes eigenständig ab.

Der Bestand wird entsprechend durch den AN dokumentiert, so das daraus eine Bestellung der benötigten Zähler bauseits erfolgen kann.

Die Termine zur Bestandsaufnahme müssen auch im Treppenhaus durch einen Aushang bekannt gegeben werden.

für 1 Mieteinheit
Menge: 1,000 Stk

**01.09.0020 Durchführen der Bestandsaufnahme Kellerräume/Dachboden**
Durchführen der Bestandsaufnahme der sonstigen Kellerräume, wie z.B. Waschräume, Heizräume und Dachböden.

Im Rahmen der Besichtigung der Mieteinheiten, sind die Kellerräume und der Dachboden ebenfalls zu erfassen und zu dokumentieren.
Menge: 1,000 Stk

**01.09.0030 Terminabsprache mit den Mietern durchführen zum Einbau der Wasserzähler**
Terminabsprache mit den Mietern durchführen, zum Einbau der Wasserzähler

Der Auftragnehmer kontaktiert, informiert die Mieter und
stimmt mit diesen die Arbeiten und die Ausführungstermine für den geplanten Einbau der Wasserzähler ab.

Die Ausführungstermine müssen auch im Treppenhaus durch einen Aushang bekannt gegeben werden.

für 1 Mieteinheit
Menge: 1,000 Stk

**01.09.0040 Pauschale zur Einrichtung und Nutzung der Montage-App "AbSys" von Kugu**
*** Pauschalposition
Pauschale zur Einrichtung und Nutzung der Montage-App
"AbSys" von Kugu

KUGU Montage-App:

- Auftragsverwaltung und Bereitstellung direkt aus AbSys in die App
- Unterstützung beim Installationsprozess inkl. Stammdatenerfassung vor Ort
- Zählerwechsel und Ablesungen mobil durchführen
- Routen- und Terminplanung für eine reibungslose Einsatzkoordination
- Automatische Dokumentation und Synchronisation aller Arbeitsschritte

Umfassende Systemanbindung:
- Datenträgeraustausch per ARGE/bved-Standard 2.1 bis 3.10 (alle Satzarten)
- Anbindung an DATEV, Aareon und weitere ERP-Systeme
- Digitale Kommunikation via ARGE-Webservice und casavi
- Import und Export von Excel-, WeBeS- und Thermosoft-Daten
- Kompatibel mit externen Datenformaten von Engelmann, QUNDIS, Techem u. a.
- API-Schnittstellen für automatisierten AES-Key-Import zu Ei Electronics, QUNDIS, Sontex, Engelmann u. a.

https://kugu.de/submetering-suite#abSys
Menge: 1,000 PSCH

**01.09.0050 Pauschale zur Erstellung einer Excel-Tabelle zur Leistungs- und Zählererfassung**
*** Pauschalposition
*** Bedarfsposition ohne GB
Pauschale zur Erstellung einer Excel-Tabelle zur Leistungs- und Zählererfassung

Eine Exceltabelle für die Zählererfassung erstellen, mit min. folgenden Angaben:

-Objektadresse (Straße/Haus Nr./PLZ/Ort)
-Wirtschaftseinheit
-Ausführungsdatum
-Wohnungsbezeichnung (z. B. WE 1, EG. 1. WE v.L.)
-Mietername
-Raumbezeichnung (z. B. Bad, Küche, AR)
-Einbauart (z. B. Wasserzählerblock, Zapfhahnzähler)
-Angabe Wasserart (Kalt-/Warmwasser)
-Beschreibung der Art des Zählers (Hersteller/Typ)
-Angabe Neu, oder Austausch
-Zählernummer neuer Zähler
-Zählerstand bei Einbau
-Eichjahr und Ablaufjahr
-ggf. Zählerstand und Zählernummer vorheriger Zähler, bei Austausch
-Nummer des dazugehörigen Arbeitsberichtes
Menge: 1,000 PSCH

**01.09.0060 Ausfüllen bzw. Fortschreibung der vorgenannten Exceltabelle und Arbeitsnachweis**
*** Bedarfsposition ohne GB
Fortschreibung der zuvor erstellten Exceltabelle, gemäß Baufortschritt, zur Leistungs- und Zählererfassung

Exceltabelle je Mieteinheit fortschreiben, mit min. folgenden Angaben ausfüllen:

-Objektadresse (Straße/Haus Nr./PLZ/Ort)
-Wirtschaftseinheit
-Ausführungsdatum
-Wohnungsbezeichnung (z. B. WE 1, EG. 1. WE v.L.)
-Mietername
-Raumbezeichnung (z. B. Bad, Küche, AR)
-Einbauart (z. B. Wasserzählerblock, Zapfhahnzähler)
-Angabe Wasserart (Kalt-/Warmwasser)
-Beschreibung der Art des Zählers (Hersteller/Typ)
-Angabe Neu, oder Austausch
-Zählernummer neuer Zähler
-Zählerstand bei Einbau
-Eichjahr und Ablaufjahr
-ggf. Zählerstand und Zählernummer vorheriger Zähler, bei Austausch

Zusätzlich jeweils ein Arbeitsnachwei s
mit min. folgenden Angaben je Mieteinheit:

-Ausführende Firma/Monteur
-Datum und Arbeitszeit (von: bis:)
-Angabe der durchgeführten Arbeiten
-Fotos (sofern möglich und vom Mieter gestattet)
-Auflistung Material inkl. Mengen
-ggf. persönliche Bemerkungen
-Unterschrift des Mieters

für 1 Mieteinheit
Menge: 1,000 Stk

**01.09.0070 Demontage Ausgußbecken**
*** Pauschalposition
*** Bedarfsposition ohne GB
Demontage und Entsorgung eines Ausgußbeckens, inkl. Rückbau der vorhandenen Zapfstelle, inkl. Zuleitung bis zum nächstmöglichen Anschlusspunkt, um Stagnation möglichst ausschließen zu können.

Im wesentlichen bestehend aus:

1  Ausgußbecken
1 Stück Siphon
1 Zapfhahn 1/2"
ca. 10 m Rohrleitung DN15 inkl. Wandscheibe
Verschließen der DN15 Rohrleitung mit Stopfen oder Kappe
Verschließen des vorh. Abflusses mit Gumminippel oder Rollring und passendem Stopfen
Dichtungsmaterial
Menge: 1,000 PSCH
